# Neustrukturierung Gebäudeteil C, Rathaus Borken
Angebotsaufforderung (GAEB 90, DA83)
DV-Nummer: 24086
Währung: EUR
Auftraggeber: Stadtverwaltung Borken, Im Piepershagen 17, 46325 Borken, -

## Innenputzarbeiten
Datum: 06.07.26

*Hinweis*
Vorbemerkungen (Allgemein)  Leistungsverzeichnis

Bauform  Neustrukturierung Rathaus Borken, Gebäudeteil
C
Bauort: Im Piepershagen 17, 46325 Borken
Stand Vorbemerkungen: Ende Juni 2026

Abkürzungen

Zur Vereinfachung der Lesbarkeit werden folgende
Abkürzungen verwendet:

AG = Auftraggeber

AN = Auftragnehmer

1. Allgemeine Angaben zum Objekt und Leistungsumfang

Bei dem zu sanierenden Objekt handelt es sich um ein
Bürogebäude mit Erdgeschoss, 1. Obergeschoss, 2.
Obergeschoss, 3. Obergeschoss sowie Kellergeschoss.

Die Sanierungsmaßnahmen betreffen im Wesentlichen die
Bereiche Erdgeschoss bis 3. Obergeschoss sowie die
zugehörigen Bereiche des Kellergeschosses (insbesondere
Treppenraum-/Erschließungsbereiche). Im Zuge der
Sanierung
und Umstrukturierung werden kleinere
Grundrissänderungen
vorgenommen.

Leistungsinhalt umfasst insbesondere:

Austausch der Bodenbeläge,

Neuherstellung von Randbelägen/Sockelleisten,

Einbau/Erneuerung von Akustik-Rasterdecken in den
Bürobereichen,

Aufarbeitung der Treppenräume unter
Brandschutzgesichtspunkten, inkl. Herstellung von
Brandschutzabschlüssen aus Mauerwerk,

Sanierung der WC-Anlagen,

Maßnahmen an der allgemeinen Büroinfrastruktur (z. B.
Küchen/Teeküchen u. ä.).

Grundlegende bzw. umfangreiche statische Eingriffe in
die
Gebäudesubstanz sind nicht vorgesehen.

2. Planungs- und Bestandsunterlagen

Zur Bearbeitung der Leistungsverzeichnisse stehen dem
AN
folgende Unterlagen zur Verfügung (jeweils in der
bereitgestellten Fassung, teils abweichende Stände
möglich):

Ausführungsplanung MQM-Architektur

Pläne Kellergeschoss, Erdgeschoss, 1.3. Obergeschoss

Bodenraum

Aufzug (sofern enthalten)

Schnitte und Ansichten

Brandschutzkonzept (Stand Ende Januar 2026)

Statische Berechnungen (sofern vorhanden / soweit
übergeben
und erforderlich)

Entsorgungskonzept vom 07.11.2025 inkl. Auswertung der
Beprobungen zu abzubrechenden Materialien (Vorgaben zu
Trennung, Deklaration, Zwischenlagerung und Entsorgung
sind
zu beachten).

Der AN hat die Unterlagen auf
Vollständigkeit/Umsetzbarkeit für
seine Leistung zu prüfen und ggf. erforderliche
Klärungen
rechtzeitig anzumelden.

3. Baustelleneinrichtung / Baustelleneinrichtungsplan

Ein Baustelleneinrichtungsplan wird vom AG zur
Verfügung
gestellt und ist Grundlage für die
Baustelleneinrichtung.

Ergänzende Baustelleneinrichtungen des AN sind
mindestens 3
Wochen vor Beginn der betreffenden Arbeiten in den
Baustelleneinrichtungsplan einzutragen und durch
Bauleitung/AG freizugeben.

Die Stellung/Installation ist erst nach Freigabe
zulässig. Bei
Installation ohne Freigabe behält sich der AG vor,
einen
Rückbau/Entfernung auf Kosten des AN zu veranlassen.

Die Stellung des Bauzauns erfolgt bauseits durch den
AG.

Die fortlaufende Takteraufstellung
(Anpassung/Umsetzungen im
Zuge des Baufortschritts) erfolgt gemäß
Baustellenordnung auf
Weisung des AG bzw. der Bauleitung.

4. Baustrom / Bauwasser

Baustromanschlüsse und Bauwasseranschlüsse werden
bauseits durch den AG gestellt und fortlaufend auf
Funktion
geprüft.

Treten zwischen Prüf-/Wartungsintervallen
Störungen/Schäden
auf, sind diese unverzüglich der Bauleitung zu melden.

5. Koordination / Termine / Baubesprechungen

Spätestens innerhalb der ersten zwei Wochen nach
Auftragsvergabe ist ein Koordinationstermin zur
Festlegung des
Bauablaufs (inkl. Schnittstellen/Abhängigkeiten)
durchzuführen.

Zur laufenden Koordination findet eine wöchentliche
Baubesprechung am Objekt statt, vorgesehen jeden
Dienstag
um 09:00 Uhr. Die Teilnahme des AN ist verbindlich; es
ist ein
entscheidungsbefugter Vertreter zu stellen.

6. Baustellenordnung  Sicherheits- und
Organisationsregeln
(Kurzfassung)

Arbeitsanmeldung: Arbeiten sind grundsätzlich mit 2
Werktagen
Vorlauf bei Bauleitung/AG anzumelden.

Zutritt/Unterweisung: Zutritt nur für berechtigte
Personen. Vor
Arbeitsaufnahme ist die Anmeldung der Beschäftigten
beim AG
erforderlich; der AN stellt die Unterweisung seines
Personals
sicher und dokumentiert diese.

PSA: Mindestens Schutzhelm, Sicherheitsschuhe S3,
Warnkleidung sowie erforderliche weitere PSA
entsprechend
Tätigkeit/Gefährdung.

Ordnung/Sauberkeit: Täglich sicherzustellen; Verkehrs-
und
Fluchtwege, Rettungswege, Feuerlöscher und
Schaltschränke
sind stets freizuhalten und zugänglich zu halten.

Meldungen: Unfälle, Beinaheunfälle, Sachschäden,
Gefahrstoffaustritte, Brandschäden und Mängel sind
unverzüglich zu melden; Mängel sind sofort
abzustellen/abzusichern.

Weisungsbefugnis/Hausrecht: Liegt beim AG bzw. dessen
Beauftragten; Anweisungen der Bauleitung und des
SiGe-/IGKo
sind unverzüglich zu befolgen.

Gefahr in Verzug: Bei unmittelbarer Gefahr sind
Arbeiten sofort
zu unterbrechen, Bereich zu sichern und Bauleitung zu
informieren.

Lagerung/Absturzsicherung: Material nur in
freigegebenen
Bereichen lagern; standsichere Stapelung;
Absturzsicherungen
an Kanten/Öffnungen sicherstellen.

Entsorgung/Gefahrstoffe: Abfälle gemäß
Entsorgungskonzept
trennen und entsorgen; jeder AN entsorgt eigene
Abfälle.
Gefahrstoffe möglichst nicht lagern; Lagerung nur nach
Absprache/Freigabe.

Anlieferung: Nur nach Anmeldung und Koordination mit
Bauleitung/AG; Entladung nur an gekennzeichneten
Punkten.

Elektrische Sicherheit: Baustrom nur über zugelassene
Verteiler; Manipulation verboten; nur geprüfte Geräte;
fragliche
Geräte entfernen; Kabel so verlegen, dass keine
Stolperstellen
entstehen.

Umweltschutz: Staub, Lärm und Schmutz minimieren;
öffentliche Verkehrsflächen sauber halten.

7. Baustellenablauf im Rathausbetrieb /
Publikumsverkehr

Die Baustelle wird im Zuge der Baustelleneinrichtung
vom
Empfang des Rathauses (Gebäudeteil C) separiert.

Es kann zu Berührungspunkten/Kreuzungen mit dem
Publikumsverkehr kommen. Dabei gilt:

öffentlich zugängliche Bereiche sind stets sauber zu
halten,
Baustellenabtrennungen/Einrichtungen sind staub- und
schmutzdicht zu halten, Personal hat sich im
Publikumsbereich
rücksichtsvoll zu verhalten und Anweisungen zu
befolgen, der
Publikumsverkehr hat Vorrang; erforderliche
Maßnahmen/Arbeitsanpassungen sind rechtzeitig
abzustimmen.

*Hinweis*
Zusätzliche Vertragsbedingungen:

Dieser Leistungsbeschreibung liegt die VOB mit ihren
Teilen B
DIN 1961 Allgemeine Vertragsbedingungen für die
Ausführung
von Bauleistungen und C DIN 18299 Allgemeine Regelungen
für Bauarbeiten jeder Art zu Grunde.

Es gelten folgende Normen, Vorschriften und
Merkblätter:

- DIN 18202 Toleranzen im Hochbau - Bauwerke,
- DIN EN 13501-1 und DIN EN 13501-2 Brandverhalten von
Baustoffen und Bauteilen
- UVV Unfallverhütungsvorschriften,
- LBO die jeweils gültige Landesbauordnung,
- AEB die jeweils gültigen Abfallentsorgungsbestimmungen,

Alle Arbeiten sind nach gelten Normen, Richtlinien,
sowie dem
Stand der Technik auszuführen.

Die einschlägigen Arbeitsschutzbestimmungen sind
unbedingt
einzuhalten. Den entsprechenden Anordnungen des vom
Bauherrn eingesetzten Sicherheits- und
Gesundheitsschutzkoordinators ist Folge zu leisten.
Die Baustelle ist ständig in einem aufgeräumten
Zustand zu
halten. Hierfür sind die jeweils vom Auftraggeber
beauftragten
Firmen direkt verantwortlich. Der Auftragnehmer ist
dafür
verantwortlich, daß seine auf der Baustelle
beschäftigten
Mitarbeiter und ggfs. Subunternehmer sowie deren
Mitarbeiter
ihren persönlichen Abfall (Speisen- und
Getränkeverpackungen
etc.) unverzüglich und unaufgefordert wegpacken und an
jedem
Arbeitstag von der Baustelle entfernen.

Nach Ausführung der Arbeiten sind die Räume besenreinzu
übergeben. Alle Pläne werden nur als PDF versendet.

Papierausführungen (Plots) nur gegen Gebühr.

*Hinweis*
Besondere Vertragsbedingungen

Die Termine sind mit einer allgemeinen Fünftagewoche
zu realisieren.
Sollten Arbeiten samstags durchgeführt werden um
Termine einzuhalten, erfolgt hierfür keine besondere
Vergütung.

Sollten Teile des Leistungsverzeichnisses durch einen
Nachunternehmer ausgeführt werden
sind diese bei Angebotsabgabe sowohl mit Namen als
auch mit dem Umfang der
Arbeiten zu benennen.

Anfallender Bauschutt muss gemäß den behördlichen
Vorschriften mit
Nachweis entsorgt werden. Fallen Verpackungsreste oder
Ähnliches durch den
Auftragnehmer an, sind diese täglich und fachgerecht
zu entsorgen.

Ist im Angebotstext bei einer Beschreibung eine
Bezeichnung für ein bestimmtes Fabrikat mit dem Zusatz
"oder gleichwertig" verwendet worden und keine Angabe
durch den Bieter erfolgt, gilt das im
Leistungsverzeichnis genannte Fabrikat als vereinbart.
Wird vom Bieter ein anderes Fabrik angeboten, so ist
der Nachweis der Gleichwertigkeit mit dem Angebot zu
erbringen.

Bei allen angebotenen Arbeiten sind DIN-Vorschriften,
Herstellervorgaben, die anerkannten Regeln der
Technik und Unfallverhütungsvorschriften unbedingt
einzuhalten und einzukalkulieren.

Der Bauherr behält sich vor folgende
Vertragsbedingungen geltend zu machen.

0,3 % Abzug für Bauwesenversicherung von jeder
Abschlagsrechnung

Anhängende Pläne:

Ausführungsplanung MQM

Grundriss Kellergeschoss, Plan-Nr. 24 086 A 01g, Stand
13.02.2026
Grundriss Erdgeschoss, Plan-Nr.24 086 A 02j, Stand
19.05.2026
Grundriss 1. Obergeschoss, Plan-Nr. 24 086 A 03g,
Stand 13.02.2026
Grundriss 2. Obergeschoss, Plan-Nr. 24 086 A 04g,
Stand 13.02.2026
Grundriss 3. Obergeschoss, Plan-Nr. 24 086 A 05g,
Stand 13.02.2026

Schnitt A-A, Plan-Nr. 24 086 A 06, Stand 11.12.2025
Schnitt B-B, Plan-Nr. 24 086 A 07a, Stand 16.01.2026

Baustelleneinrichtungsplan, Plan-Nr. 24 086 B-EI,
Stand 09.03.2026

### Titel 01 Putzarbeiten

**01.1 Putzgrundvorbehandlung, Grundierung**
Putzgrundvorbehandlung, Grundierung

Putzgrundvorbehandlung für die Vorbereitung bei
Anwendung
kalkzementgebundener Putze bei stark saugenden
Untergründen. Grundierung verdünnt einmalig streichen,
rollen
oder spritzen.

Untergrund, Gasbeton

Standzeit: 1 Tag

Einstufung nach GEV-EMICODE EC1plus, sehr emissionsarm.

Fabrikat: '.........'
Menge: 216,000 St

**01.2 Heizkörpernischen verputzen, flächenbündig (Gasbetonsteine)**
Putzarbeiten an neu gemauerten Heizkörpernischen aus
Gasbetonsteinen in Außenwänden herstellen,
flächenbündig zu
den angrenzenden Bestandswandflächen.

- Auftrag Kalkzementputz, mittlere Schichtdicke 10 mm,
flächenbündiger Abgleich zur angrenzenden Bestandswand

Abmessung Heizkörpernischen lt. Plan: ca. 120 x 70 cm
(B x
H), Anzahl und Lage siehe Bodenspiegel/Grundriss.
Menge: 216,000 St

**01.3 Gewebeeinlage und Überspachteln im Bereich der Heizkörpernischen**
Im Übergangsbereich der verputzten Heizkörpernischen
(Pos.
01) zu den angrenzenden Bestandsputzflächen ein
Armierungsgewebe einlegen und die gesamte betroffene
Wandfläche überspachteln.
- Einlegen eines Armierungsgewebes im Übergangsbereich
zwischen neuem und bestehendem Putz zur Vermeidung von
Rissbildung
- Überspachteln der gesamten Fläche (nicht nur
Nischenfläche,
sondern angrenzender Wandbereich insgesamt) mit
Feinspachtel, Oberfläche Q3 gespachtelt
Die Mengenermittlung erfolgt in Quadratmetern
unabhängig von
der Abmessung bzw. Anzahl der Heizkörpernischen

Höhe der Einzelflächen bis 0,90 m
Breite der Räume 2,615 bis 4,15.m
Menge: 250,000 m²

**01.4 Putzarbeiten neue Wand, Hochlochziegelsteine (ehem. Glasbausteine), zweiseitig**
Putzarbeiten an neu erstellter Wand aus
Hochlochziegelsteinen
im Bereich der abgebrochenen Glasbausteinwand

- Grundieren des Mauerwerks mit geeignetem
Haftgrund/Tiefgrund

- Auftrag Kalkzementputz, mittlere Schichtdicke 10 mm,

- Anarbeiten an die angrenzenden Bestandsputzflächen,
flächenbündiger Übergang

- Glätten/Abreiben der Putzoberfläche, anstrichfertig
Oberfläche Q2 geglättet.

Breite der Wände ca. 4,00 m
Höhe der Wände < 3,00 m

Es wird ausschließlich das neu entstandene Wandfeld
eingeputzt; Mengenermittlung je Wandseite.

Fix und fertig liefern und herstellen.
Menge: 240,000 m²

**01.5 Kabelschlitze in Mauerwerk zuputzen**
Zuputzen von vorhandenen Kabelschlitzen in bestehendem
Mauerwerk (vermutlich Kalksandstein), Schlitzabmessung
ca. 3
cm breit x 3 cm tief.
- Verschließen/Verputzen der Schlitze mit Zementputz,
lagebündig zur bestehenden Wandoberfläche
- Überspachteln mit Feinspachtel,
Menge: 320,000 m

**01.6 Putzgrundvorbehandlung, Grundierung**
Putzgrundvorbehandlung, Grundierung

Putzgrundvorbehandlung für die Vorbereitung bei
Anwendung
kalkzementgebundener Putze bei stark saugenden
Untergründen. Grundierung verdünnt einmalig streichen,
rollen
oder spritzen.

Untergrund, Hochlochziegel

Standzeit: 1 Tag

Einstufung nach GEV-EMICODE EC1plus, sehr emissionsarm.

Fabrikat: '.........'
Menge: 280,000 m²

**01.7 Kalkzementputz in den WC Anlagen**
Kalkzementputz als Wandputz
Wandputz als Kalk-Zementmaschinenputz, zweilagig,
Mörtelgruppe DIN EN 998-1: GP, CS II, Wc1 (DIN 18550:
P II),
für Innen- und Feuchträume, Gesamtdicke ca. 15 mm, auf
Massivwandflächen. Zeitgerechtes Aufrauen der
Unterputzlage,
Abfilzen der Oberputzlage.

Oberflächengüte nach Merkblatt 3 "Putzoberflächen im
Innenbereich": Q 2 geglättet

Fabrikat: '.........'
MaschinenPutz Innen MPI 25
Menge: 280,000 m²

USt %: 19,00
